# Grundschule Klingenmünster - Aufstockung der Turnhalle
Angebotsaufforderung (GAEB DA XML 3.2, DA83)
Projekt: 2021-032GRSKLM
Währung: EUR
Auftraggeber: Ortsgemeinde Klingenmünster
Erstellt mit: SOFTTECH GmbH / GXML Toolbox V3.3 R20230503, AVANTI pro 2025, 20.04.2026

## 15 AUSSENANLAGEN
Datum: 24.09.2025

### Gewerk 15 AUSSENANLAGEN

*Hinweis: ALLGEMEINE HINWEISE*
Bauvorhaben:
Erweiterung der Grundschule Klingenmünster
Schulstraße 5
76889 Klingenmünster

Bauherr: Ortsgemeinde Klingenmünster
Vertreten durch Frau Flory
Steinstraße 2
76889 Klingenmünster

Erläuterung zum Bauvorhaben

Nutzungs- und Baubeschreibung Erweiterung der Grundschule Klingenmünster

Die betreuende Grundschule Klingenmünster soll entsprechend ihrem Bedarf umgebaut und erweitert werden.
Dafür wird die bestehende Turnhalle in Holzbauweise aufgestockt; im Bestandsgebäude wird es teilweise zu Umnutzungen kommen. Im Bereich des bestehenden Hintereingangs wird ein neuer, rollstuhlgerechter Zugang mit Aufzug gebaut. Die bestehende Fluchttreppe im Außenbreich muss aufgrund der Aufstockung ergänzt bzw. umgebaut werden.
Durch die Erweiterung/ den Umbau erhält die Grundschule die notwendigen Räumlichkeiten für Betreuung und Mittagessen, sowie auch entsprechenden Platz für Elterngespräche, Solzialarbeiter und Erste Hilfe.

Baukonstruktion Bestand:
EG Stahlbeton / Mauerwerk, Stahlbetondecke
1.OG Stahlbeton / Mauerwerk, Stahlbetondecke
2.OG Stahlbeton / Mauerwerk, Stahlbetondecke
Dachkonstruktion Flachdach Stahlbetondecke
Alufenster 3-fach Verglasung

Baukonstruktion Neu:
Aufstockung der Turnhalle als Holzrahmenbau mit tragenden Holzmassivdecken.
Gefälledämmung
Aluminiumfenster 3-fach
Wärmedämmung und Trittschalldämmung in allen Geschossen
Fussbodenheizung
Akustikdecken
Fassadendämmung mit Steinwolle
Fassadenbekleidung mit Lärchenholz und Holzfaserdämmung

Die Baustelle ist über die Schulstraße oder Im Kammeracker erreichbar.

*Hinweis: TECHNISCHE VORBEMERKUNGEN*
Technische Vorbemerkungen

Mitgeltende Normen und Regeln
Allgemeines

Alle angebotene Preise verstehen sich incl. Lieferung und Montage!

Es gelten jeweils die Normen und Regeln in der zum Vertragsschluss gültigen Fassung einschließlich der Änderungen, Berichtigungen und Beiblätter.

Soweit in der Leistungsbeschreibung auf Technische Spezifikationen, z. B. nationale Normen, mit denen Europäische Normen umgesetzt werden, europäische technische Zulassungen, gemeinsame technische Spezifikationen, Internationale Normen, Bezug genommen wird, werden auch ohne den ausdrücklichen Zusatz: „oder gleichwertig“, immer gleichwertige Technische Spezifikationen in Bezug genommen.

Sonstige Angaben
Der Auftragnehmer hat dafür Sorge zu tragen, dass während der Ausführung seiner Leistungen immer mindestens ein fließend deutsch sprechender Mitarbeiter seiner Firma auf der Baustelle anwesend ist.

Zu den auf der Baustelle vorzuhaltenden Ausführungsunterlagen zählt neben den Ausführungsplänen auch eine Ausfertigung dieser Leistungsbeschreibung.

#### Titel 15.01 AUSSENANLAGEN

**15.01.0010 Einrichten der Baustelle**
Baustelle einrichten und räumen für den Bereich dieses Leistungsverzeichnisses.
Im Preis eingeschlossen sind: An- und Abfuhr, Ab- und Aufladen, Umbauen und Vorhalten aller für die Bauausführung erforderlichen Einrichtungen wie Geräte, Maschinen, Bauwagen, - buden, Lagerschuppen, Aufenthaltsräume, Absperrung und Beleuchtung der Baustelle.
Heranbringen von Wasser und Strom von den vom Auftraggeber bezeichneten Stellen bis zur jeweiligen Anschlussstelle im Bereich der Baustelle.
Die Vorgaben des Auftraggebers zum Bauablauf sind zu beachten. Die Wiederherstellung der genutzten Flächen ist in diese Position einzurechnen.
Menge: 1,000 psch

**15.01.0020 Erdplanum**
Außenbereichsfläche für zu bearbeitende Fläche säubern.
Fläche mit Bagger sauber abziehen und entsprechend den Werkplänen höhenmäßig terrassieren und verdichten.

Die unterschiedlichen Höhen- und Gefällesituationen der Aussentreppe (Terrassieren), der Rampe im Zugang Süd sowie des restlichen Geländes sind zu beachten!
Das Erdplanum ist im Bereich der Treppe als ebene Fläche mit einem Mindestgefälle von 1% bzw. nach Werkplanung herzustellen und standfest zu verdichten.
Material aufladen und entsorgen.
Entsorgung auf Nachweis über Wiegescheine.
Menge: 250,000 m2

#### Titel 15.02 Außentreppe mit Beton-Blockstufen

**15.02.0010 Mineralgemisch, Schottertragschicht 0/32**
Mineralgemisch, Schottertragschicht (Frostschutzmaterial) als Unterbau für Pflasterbelag der Treppe
Körnung Lieferkies: 0/32mm

Lage: Aussentreppe
Einbauhöhe: i.M. 40cm nach Angabe
Fläche: ca. 50m²
Menge: 20,000 t

**15.02.0020 Mineralgemisch, Schottertragschicht 16/32**
Mineralgemisch, Schottertragschicht (Frostschutzmaterial) als Unterbau für Pflasterbelag der Treppe
Körnung Lieferkies: 16/32mm

Lage: Aussentreppe
Einbauhöhe: i.M. 40cm nach Angabe
Fläche: ca. 50m²
Menge: 20,000 t

**15.02.0030 Magerbetonstreifen, wasserdurchlässig**
Liefern und Herstellen von Magerbetonstreifen als Untergrund für Betonblockstufen.
Herstellen der Terrassierung gem. Werkplan und
Anforderungen (Höhen) der späteren Stufenanlage.

Breite: ca. 40cm
Länge: 125cm
Schichtdicke: bis ca. 5 cm
Menge: 1,500 m3

**15.02.0040 Blockstufen, Beton**
Liefern und Verlegen von Betonblockstufen mit garantierter Frost- und Tausalzbeständigkeit von 5 Jahren,  ansonsten Güteeigenschaften nach DIN EN 13198:
Blockstufen gemäß Werkplanung auf Unterbau / Unterkonstruktion nach auf 3 Mörtelstreifen, Dicke 1  2 cm, aus drainagefähigem Mörtel zwängungsfrei verlegen.
Verlegung mit Lagerfuge, 0,5 bis 1 cm breit sowie mit 0,5 cm breiten Stoßfugen.

Blockstufen mit an der Unterseite angeordneten Schubnuten zur Verhinderung einer horizontalen Verschiebung.

Oberflächenausführung/ Farbe: grau, n.A. AG

Länge: 125 cm
Breite: 35 cm
Höhe:  15 cm

angebotenes Fabrikat: _____________________
Menge: 20,000 St

**15.02.0050 Beton Rechteckpflaster 20/10/8**
Liefern und Verlegen von Betonpflastersteinen,
Frost- und Tausalzbeständigkeit mit erhöhtem Abrieb- und Witterungswiderstand Mindestvorsatzdicke von 10mm, ansonsten Güteeigenschaften nach DIN EN 1338:

Max. Differenz in der Diagonalen, wenn L > 300mm Klasse: K
Witterungswiderstand Klasse: D, jedoch Masseverlust = 0,075 kg/m² Abriebwiderstand Klasse: I, jedoch Abriebwiderstand = 15cm³/50cm² bei Hartgesteinsoberflächen.
Gleti/ Rutschwiderstand: SRT = 55

Farbe: grau
Verlegemuster: Reihenverband
Format: 20/10/8cm

Pflastersteine mit ebener Oberfläche und geraden, gefasten Kanten Steine entsprechend dem beschriebenen Verlegemuster auf einer Bettung aus Edelbrechsand-Splitt Gemisch der Körnung 0-4mm in 50mm Dicke verlegen, Fugen mit Edelbrechsand-Splitt Gemisch der Körnung 0-4mm vollständig verfüllen und abrütteln.
Lieferung und Einbau des Edelbrechsand-Splitt Gemisch sind mit dem EP abgegolten.
Die DIN 18318, die ZTV Pflaster-StB 06, die Broschüre "Dauerhafte Verkehrsflächen mit Betonpflastersteinen" des Betonverbands SLG und die Einbauempfehlungen des Herstellers sind zu beachten.

Lage: Weg zwischen den Blockstufen

Fabrikat: Lithon Cassero o.glw.

Angebotenes Fabrikat: _________________
Menge: 45,000 m2

**15.02.0060 Zulage Steine knacken**
Zulage zu Pos. zuvor für
Knacken der Pflastersteine an Randsteinen, Ecken etc.
Menge: 70,000 lfm

**15.02.0070 Zulage Steine schneiden**
Zulage zu Pos. zuvor für
Anarbeiten und Zuschneiden der Pflastersteine an Randsteinen, Ecken etc.
Menge: 30,000 lfm

**15.02.0080 Zulage Pflasterband**
als Zulage zu Pos. Beton Rechteckpflaster
Liefern und Herstellen eines Pflasterbands. Pflastersteine in Beton (C 12/15, Dicke 10cm) versetzt.
als beidseitiger seitl. Abschluss zur Treppenanlage.
Menge: 70,000 lfm

**15.02.0090 Kiesstreifen Nachbar**
Ziersplitt 8/16 als Granitsplitt aus den umliegenden Steinbrüchen (z.B. Waldhambach) im Bereich zwischen Nachbargebäude und Aussentreppe einbauen.

Einbauhöhe: ca. 6,0 -8,0cm
Breite: ca. 70cm
Menge: 25,000 m2

**15.02.0100 Noppenbahn**
Liefern und Einbauen einer Noppenbahn zwischen Außenwand Nachbar und Ziersplitt. Überlappung min. 20cm.
Breite bis 1,00m
Menge: 30,000 m2

**15.02.0110 Kantensteine**
Liefern und Versetzen von Beton - Kantensteinen inkl. Magerbetonbett und Zuschneidearbeiten.

Randsteine (Kantensteine) liefern und auf folgendem Unterbau versetzen:
- Frostschutzmaterial 0/32mm, Tiefe i.M. 30cm, Breite 30cm
- Magerbetonbett min. C16/20: Höhe ca. 18cm

der Untergrund muss entsprechend verdichtet sein!

Farbe: grau
Format Randsteine: 8x40x100cm
Nutzungskategorie N1 nach ZTV-Wegebau, begehbare Flächen
inkl. Zuschneidearbeiten

angebotenes Fabrikat: ________________
Menge: 60,000 lfm

**15.02.0120 Erdaushub, Leitungen bis 1,50m tief**
Rohrgrabenaushub
(Verfüllmaterial siehe ges. Pos.)

In den Einheitspreis sind alle Nebenarbeiten, wie
zusätzliche Vertiefungen, Planie der Grabensohle,
der Mehraushub im Bereich der Schächte und der
Arbeitsräume für Rohrverbindungen einzurechnen.
Aushubmaterial: Recyclingmaterial, kann seitlich verbaut werden.

Grabenbreite: ca. 60-80cm
Aushubtiefe: 1,00-1,50 m tief
Bodengruppen GU, SU, TL
Einstufung: Z0
Menge: 20,000 lfm

**15.02.0130 Drainageleitung**
Liefern und verlegen von Drainiageleitungen aus PVC, d=100mm,
einschl. aller Verbindungen und Anschlüsse an Drainagetöpfe, inkl. Kokosummantelung, inkl. Anschluss an vorhandene Drainagehauptleitung.

Lage: quer zur Treppe, nach Angabe Werkplanung
Menge: 40,000 lfm

**15.02.0140 BIRCO Rinne, Nennweite 100**
Liefern und Versetzen von Entwässerungsrinnen in Ortbeton
Nennweite 100 - Entwässerungsrinnen mit Innengefälle aus Beton C40/ 50, Belastungsklasse gem. DIN EN 1433 bis D 400 als Typ I bzw. F 900 als Typ M
mit feuerverzinkter Combi-Verschluss-Massivstahlzarge und Muffe DN 100 für senkrechten Ablauf, mit Sicherheitsfalz
einschließlich der erforderlichen Anfangs- bzw. Endscheiben liefern und gem. der Einbauanleitung des Herstellers verlegen.

Lage: Aussentreppe
Fabrikat: Bircorinne o. glw.
Länge: 1,25m

Angebotenes Fabrikat: _______________________
Menge: 4,000 St

**15.02.0150 BIRCO - Nennweite 100, Gitterrost**
Gitterrost Gussabdeckung - Nennweite 100, Gitterroste Belastungsklasse gem. DIN EN 1433

- Länge 1250mm
- Breite 187 mm
- Höhe 30mm
- einschl. 4-fach M12/A2- Verschraubung pro Abdeckung

Doppelsteg- Gussabdeckung
Länge 1250mm, Einlaufquerschnitt 585 cm²/m
Belastungsklasse bis C250, Schlitzweite (L/B) 2 x 60/18, verzinkter Stahl
Belastungsklasse bis F900
Rutschhemmklasse R11/ V10

liefern und gem. der Einbauanleitung des Herstellers verlegen.
Fabrikat BIRCO NW 100 od. gleichwertig

Angebotenes Fabrikat: ______________________
Menge: 5,000 lfm

**15.02.0160 Liniensinkkasten**
Liniensinkkasten 500/710mm mit Doppelsteg Gussabdeckung einbauen.
Menge: 4,000 St

**15.02.0170 Entwässerungsrohr aus PVC, DN-100**
Liefern und einbauen von Entwässerungsrohren aus
PVC, im Sandbett vorschriftsmäßig im Gefälle verlegen. Die erforderlichen Rohrbögen, sowie das Schließen
offener Rohrenden (während der Bauphase)
mit Enddeckel sind miteinzukalkulieren.
(Abzweige, Reduzierstücke usw. siehe separate Pos.)
Nennweite: d = 100 mm
Material: KG 2000

Einbauort: siehe Werkplanung
Menge: 20,000 lfm

**15.02.0180 Formstücke, PVC KG-Bogen, PVC, 15-87°, DN 100**
Liefern und einbauen von Formstücken, PVC KG-Bogen,
PVC, 15°/30°/45°/67°/87°, DN 100
Material: KG 2000
Menge: 12,000 Stck

**15.02.0190 Formstücke, PVC KG-Abzweig, PVC, 45° o 87°, DN 100**
Liefern und einbauen von Formstücken, PVC KG- Abzweig, PVC, 45° o 87°, DN 100
Material: KG 2000
Menge: 5,000 Stck

#### Titel 15.03 Gelände herrichten

**15.03.0010 Mineralgemisch, Schottertragschicht 0/32**
Liefern und Einbauen von
Mineralgemisch, Schottertragschicht (Frostschutzmaterial)
Körnung Lieferkies: 0/32mm

Lage: Aussengelände, n.A.
Einbauhöhe: i.M. 40cm nach Angabe
Menge: 50,000 t

**15.03.0020 Geotextil**
Liefern und einbauen eines Geotextils der Robustheitsklasse GRK 3.
Menge: 70,000 m2

**15.03.0030 Mutterboden liefern und anlegen**
Gesiebter Mutterboden liefern und anlegen.

Höhe: 30cm
Fläche: ca. 70m²
Menge: 42,000 t

**15.03.0040 L-Steine, Mauerscheiben 130cm**
Liefern und versetzen von Winkelstein aus Beton
Unbewehrter Winkelstein aus Beton, gefertigt nach Richtlinie für Betonteile ohne Norm mit Gütezeichen (RiBoN),
zur Einfassung und Geländestabilisierung fachgerecht gem. nach DIN 18318 versetzen.

Oberfläche: Vorderseite Sichtbeton, glatt
Farbe: grau
Lastfall: LF 5

Winkelsteine auf ein min. 15cm starkes und 50cm breites Magerbetonfundament C12/15 versetzen (Beton inkl.).
Die Fugen sind mit einer Breite von ca. 5mm auszuführen.
Die Fugen zw. den Winkelsteinen sind auf der Rückseite abzudichten (z.B. mit Teerpappe, Folie o.ä.)
Als Hinterfüllung dient frostsicheres Material, siehe ges. Pos.

Höhe: 130cm
Breite: 100cm
Menge: 3,000 St

**15.03.0050 L-Steine, Mauerscheiben 105cm**
wie Pos. zuvor, für Ausführung in
Höhe: 105cm
Breite: 100cm
Menge: 2,000 St

**15.03.0060 L-Steine, Mauerscheiben 80cm**
wie Pos. zuvor, für Ausführung in
Höhe: 105cm
Breite: 100cm
Menge: 1,000 St

**15.03.0070 Zulage beidseitig Sichtbeton**
Zulage zu Pos. vorher für
Ausführung in beidseitiger Sichtbetonoptik.
Menge: 10,000 St

**15.03.0080 L-Steine Eckelemente 130cm**
wie Pos. zuvor, für Außeneckelement
Höhe: 130cm
Menge: 1,000 St

**15.03.0090 Hinterfüllen mit Mineralgemisch**
Hinterfüllen der L-Steine mit Mineralgemisch 0/32, in Lagen verdichtet.
Einbauhöhe bis 1,00m
Menge: 20,000 t

**15.03.0100 Findlinge Granit**
Findlinge Granit aus umliegenden Steinbruch liefern und nach Angabe versetzen
Größe: ca. 60x80cm
Menge: 20,000 t

**15.03.0110 Entwässerungsrohr aus PVC, DN-100**
Liefern und einbauen von Entwässerungsrohren aus
PVC, im Sandbett vorschriftsmäßig im Gefälle verlegen. Die erforderlichen Rohrbögen, sowie das Schließen
offener Rohrenden (während der Bauphase)
mit Enddeckel sind miteinzukalkulieren.
(Abzweige, Reduzierstücke usw. siehe separate Pos.)
Nennweite: d = 100 mm
Material: KG 2000

Einbauort: siehe Werkplanung
Menge: 5,000 lfm

**15.03.0120 Formstücke, PVC KG-Bogen, PVC, 15-87°, DN 100**
Liefern und einbauen von Formstücken, PVC KG-Bogen,
PVC, 15°/30°/45°/67°/87°, DN 100
Material: KG 2000
Menge: 3,000 Stck

**15.03.0130 Formstücke, PVC KG-Abzweig, PVC, 45° o 87°, DN 100**
Liefern und einbauen von Formstücken, PVC KG- Abzweig, PVC, 45° o 87°, DN 100
Material: KG 2000
Menge: 1,000 Stck

**15.03.0140 Ortbeton C20/25**
Liefern und Herstellen von Ortbeton C20/25 für
Einzelflächen
Größe: 30/30/30cm
Menge: 5,000 Stck

#### Titel 15.04 Zugang Süd

**15.04.0010 Noppenbahn**
Liefern und Einbauen einer Noppenbahn zwischen Außenwand Erdreich. Überlappung min. 20cm.
Breite bis 1,00m
Menge: 15,000 m2

**15.04.0020 Mineralgemisch, Schottertragschicht 0/32**
Mineralgemisch, Schottertragschicht (Frostschutzmaterial) als Unterbau für Pflasterbelag der Rampe
Körnung Lieferkies: 0/32mm

Einbauhöhe: i.M. 40cm nach Angabe
Menge: 15,000 t

**15.04.0030 Mineralgemisch, Schottertragschicht 16/32**
Mineralgemisch, Schottertragschicht (Frostschutzmaterial) als Unterbau für Pflasterbelag der Rampe
Körnung Lieferkies: 16/32mm

Einbauhöhe: i.M. 40cm nach Angabe
Menge: 15,000 t

**15.04.0040 Beton Rechteckpflaster 20/10/8**
Liefern und Verlegen von Betonpflastersteinen,
Frost- und Tausalzbeständigkeit mit erhöhtem Abrieb- und Witterungswiderstand
Mindestvorsatzdicke von 10mm, ansonsten Güteeigenschaften nach DIN EN 1338:

Max. Differenz in der Diagonalen, wenn L > 300mm Klasse: K
Witterungswiderstand Klasse: D, jedoch Masseverlust = 0,075 kg/m²
Abriebwiderstand Klasse: I, jedoch Abriebwiderstand = 15cm³/50cm² bei Hartgesteinsoberflächen.
Gleti/ Rutschwiderstand: SRT = 55

Farbe: grau
Verlegemuster: Reihenverband
Format: 20/10/8cm

Pflastersteine mit ebener Oberfläche und geraden, gefasten Kanten
Steine entsprechend dem beschriebenen Verlegemuster auf einer Bettung aus Edelbrechsand-Splitt Gemisch der Körnung 0-4mm in 50mm Dicke verlegen, Fugen mit Edelbrechsand-Splitt Gemisch der Körnung 0-4mm vollständig verfüllen und abrütteln.
Lieferung und Einbau des Edelbrechsand-Splitt Gemisch sind mit dem EP abgegolten.
Die DIN 18318, die ZTV Pflaster-StB 06, die Broschüre "Dauerhafte Verkehrsflächen mit Betonpflastersteinen" des Betonverbands SLG und die Einbauempfehlungen des Herstellers sind zu beachten.

Fabrikat: Lithon Cassero o.glw.

Angebotenes Fabrikat: _________________
Menge: 50,000 m2

**15.04.0050 BIRCO Rinne Nennweite 100**
Liefern und Versetzen von Entwässerungsrinnen in Ortbeton
Nennweite 100 - Entwässerungsrinnen mit Innengefälle aus Beton C40/ 50, Belastungsklasse gem. DIN EN 1433 bis D 400 als Typ I bzw. F 900 als Typ M
mit feuerverzinkter Combi-Verschluss-Massivstahlzarge und Muffe DN 100 für senkrechten Ablauf, mit Sicherheitsfalz
einschließlich der erforderlichen Anfangs- bzw. Endscheiben liefern und gem. der Einbauanleitung des Herstellers verlegen.

Lage: Rampe Zugang Süd
Fabrikat: Birco o. glw.

Angebotenes Fabrikat: _______________________
Menge: 5,000 lfm

**15.04.0060 BIRCO - Nennweite 100, Gitterrost**
Gitterrost Gussabdeckung - Nennweite 100, Gitterroste Belastungsklasse gem. DIN EN 1433

- Länge ca. 130mm/ 400mm
- Breite 187 mm
- Höhe 30mm
- einschl. 4-fach M12/A2- Verschraubung pro Abdeckung

Doppelsteg- Gussabdeckung
Länge 130/ 400mm, Einlaufquerschnitt 585 cm²/m
Belastungsklasse bis C250, Schlitzweite (L/B) 2 x 60/18, verzinkter Stahl
Belastungsklasse bis F900
Rutschhemmklasse R11/ V10

liefern und gem. der Einbauanleitung des Herstellers verlegen.
Fabrikat BIRCO NW 100 od. gleichwertig

Angebotenes Fabrikat: ______________________
Menge: 5,300 lfm

**15.04.0070 Sinkkasten**
Menge: 2,000 St

**15.04.0080 Hofablauf**
Beton-Punktablauf liefern und versetzen gem. DIN EN 124, Hofgully
Klasse B 125 (12,5to)
mit integriertem Schlammeimer, 3,1Liter
mit integriertem Rahmen uns verzinktem Stahl, mit Lippenlabyrinthdichtung aus NBR, mit schraubloser Sicherheitsarretierung Drainlock
mit Gussrost aus Gusseisen EN-GJS, mit rutschhemmender Oberflächenstruktur, Schlitzweite 10mm
inkl. Aufsatzkasten für Gussrahmen
inkl. Rosthaken, Stahl verzinkt

Geruchsverschluss aus Edelstahl mit umlaufender Dichtung, Sperrwasserhöhe 50mm, liefern und einbauen.

Größe: 30x30cm
Richtqualität: Aco Multipoint o.ä.

angebotenes Fabrikat: _______________
Menge: 1,000 St

**15.04.0090 L-Steine, Mauerscheiben 205cm, 100cm breit**
Liefern und versetzen von Winkelstein aus Beton
Unbewehrter Winkelstein aus Beton, gefertigt nach Richtlinie für Betonteile ohne Norm mit Gütezeichen (RiBoN),
zur Einfassung und Geländestabilisierung fachgerecht gem. nach DIN 18318 versetzen.

Oberfläche: Vorderseite Sichtbeton, glatt
Farbe: grau
Lastfall: LF 5

Winkelsteine auf ein min. 15cm starkes und 50cm breites Magerbetonfundament C12/15 versetzen (Beton inkl.).
Die Fugen sind mit einer Breite von ca. 5mm auszuführen.
Die Fugen zw. den Winkelsteinen sind auf der Rückseite abzudichten (z.B. mit Teerpappe, Folie o.ä.)
Als Hinterfüllung dient frostsicheres Material, siehe ges. Pos.

Höhe: 205cm
Breite: 100cm
Menge: 2,000 St

**15.04.0100 L-Steine, Mauerscheiben 205cm, 50cm breit**
wie Pos. zuvor, für Ausführung in
Höhe: 205cm
Breite: 50cm
Menge: 1,000 St

**15.04.0110 L-Steine Eckelemente 205cm**
wie Pos. zuvor, für Außeneckelement
Höhe: 205cm
Menge: 2,000 St

**15.04.0120 L-Steine, Mauerscheiben 80cm**
wie Pos. zuvor, für Ausführung in
Höhe: 80cm
Breite: 100cm
Menge: 23,000 St

**15.04.0130 L-Steine, Mauerscheiben 105cm**
wie Pos. zuvor, für Ausführung in
Höhe: 105cm
Breite: 100cm
Menge: 2,000 St

**15.04.0140 L-Steine, Mauerscheiben 55cm**
wie Pos. zuvor, für Ausführung in
Höhe: 55cm
Breite: 100cm
Menge: 3,000 St

#### Titel 15.05 Vorplatz Turnhalle

**15.05.0010 Erdplanum**
Außenbereichsfläche säubern.
Fläche mit Bagger sauber abziehen und entsprechend verdichten.
Das Erdplanum ist als ebene Fläche mit einem Mindestgefälle von 1% entsprechend der gepflasterten Fläche herzustellen und standfest zu verdichten.
Material aufladen und entsorgen.
Entsorgung auf Nachweis über Wiegescheine.
Menge: 80,000 m2

**15.05.0020 Mineralgemisch, Schottertragschicht 0/45**
Mineralgemisch, Schottertragschicht als Unterbau für Pflasterbelag
Körnung Lieferkies: 0/45mm
Frostschutzmaterial

Lage: Parkfläche
Einbauhöhe: i.M. 40cm nach Angabe
Menge: 80,000 m2

**15.05.0030 Wiedereinbau Pflastersteine**
Wiedereinbau und Ergänzung der eingelagerten Pflastersteine auf Schotterunterbau.
Inkl. Splittbett 5 cm, abrütteln und einsanden.
Verlegeart: Bogenverband

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(Bestand vor Umbau)

Ein Teil der Pflastersteine ist im Ort (Friedhof) eingelagert. Der Transport ist mit einzukalkulieren.
vorhandene Fläche ca: 70m²
Menge: 50,000 m2

**15.05.0040 Einbau neuer Pflastersteine**
Lieferung und Einbau neuer Pflastersteine, entsprechend der bereits vorhandenen Pflasterfläche.
analog Pos. vorher.
Menge: 15,000 m2

**15.05.0050 Hofablauf**
Beton-Punktablauf liefern und versetzen gem. DIN EN 124, Hofgully
Klasse B 125 (12,5to)
mit integriertem Schlammeimer, 3,1Liter
mit integriertem Rahmen uns verzinktem Stahl, mit Lippenlabyrinthdichtung aus NBR, mit schraubloser Sicherheitsarretierung Drainlock
mit Gussrost aus Gusseisen EN-GJS, mit rutschhemmender Oberflächenstruktur, Schlitzweite 10mm
inkl. Aufsatzkasten für Gussrahmen
inkl. Rosthaken, Stahl verzinkt

Geruchsverschluss aus Edelstahl mit umlaufender Dichtung, Sperrwasserhöhe 50mm, liefern und einbauen.

Größe: 30x30cm
Richtqualität: Aco Multipoint o.ä.

angebotenes Fabrikat: _______________
Menge: 1,000 St

#### Titel 15.06 Schulhof

**15.06.0010 Mineralgemisch, Schottertragschicht 0/45**
Mineralgemisch, Schottertragschicht als Unterbau für Pflasterbelag
Körnung Lieferkies: 0/45mm
Frostschutzmaterial

Lage: Schulhof
Einbauhöhe: i.M. 40cm nach Angabe
Fläche: ca. 30m²
Menge: 20,000 t

**15.06.0020 Einbau Pflastersteine**
Liefern und fachgerechten Einbau von Pflastersteinen auf Schotterunterbau.
Inkl. Splittbett 5 cm, abrütteln und einsanden.

Material: Rocca Pflaster
Farbton: rot-braun, n.A. AG bzw. analog Bestand
Verlegeart analog Bestand.

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(Bestand vor Umbau)
Menge: 30,000 m2

#### Titel 15.07 Verwertung Entsorgung

*Hinweis: Vorbeschrieb*
Zusätzlich zu den Abbruchpositionen für evtl. anfallende  Verwertung/Entsorgung von asbestfreiem Abfall.

Stellen und Abfahren von Schuttcontainern (abschließbar) für bauseitigen Bauschutt etc., Preis incl. Deponiegebühren,

**15.07.0010 Bauschutt (mineralisch wie z.B. Mauer und Dachziegel**
Bauschutt (mineralisch wie z.B. Mauer und Dachziegel, Betonbruch, Mörtel etc.) recyclingfähig und ohne Verunreinigung durch Holz, Papier, Kunststoff etc.,
Containergröße 7 cbm
Menge: 1,000 t

**15.07.0020 Bauschutt, nicht reyclingfähig, verunreinigt mit Holz, Papier, Kunstst**
Bauschutt, nicht reyclingfähig, verunreinigt mit Holz, Papier, Kunststoff etc.
Containergröße 7 cbm
Menge: 1,000 t

#### Titel 15.08 MASCHINEN- UND GERÄTE

*Hinweis: Maschinen- und Geräteeinsatz*
Evtl. zusätzl. anfallender Maschinen- und Geräteeinsatz,
einschl. Bedienung und sämtl. Betriebsstoffe, sowie aller
Kosten für An- und Abtransport bzw. An- und Abfahrt.
Die Nachweise sind spätestens 3 TAGE nach Arbeitsausführung mit genauen Angaben der ausgeführten Leistung,
eingesetztem Gerät und namentl. benanntem Bedienungspersonal.

**15.08.0010 Bagger, mind. 17 to Ges.gewicht, ca. 0,8-1,0 cbm Löffel**
Menge: 16,000 Std

**15.08.0020 Lkw, ca. 9 to Nutzlast**
Menge: 16,000 Std

#### Titel 15.09 RAPPORTARBEITEN

*Hinweis: Stundenlohnarbeiten*
Für evtl. anfallende Stundenlohnarbeiten werden
berechnet, einschl. aller Lohnnebenkosten, Zuschlägen
und Fahrtkosten, sowie Fahrzeit.
Die Nachweise sind spätestens 3 TAGE nach Arbeitsausführung mit genauen Angaben der ausgeführten und
namentlich benanntem Monteur zur Unterschrift vorzulegen.

**15.09.0010 Stundenlohn Facharbeiter**
Menge: 16,000 Std

**15.09.0020 Stundenlohn Hilfsarbeiter**
Menge: 16,000 Std
